# Sanierung und Erweiterung Turnhalle Süd West AS Kosten
Angebotsaufforderung (GAEB 90, DA83)
Währung: EUR
Auftraggeber: Stadt Sangerhausen

## Dachdecker/Zimmerarbeiten
Datum: 17.09.26

*Hinweis*
Vorbemerkungen:

1. Lage der Baustelle:
Das Grundstück der Baustelle liegt im Stadtteil Südwest
von Sangerhausen.
Die Zufahrt zur Baustelle erfolgt über die Wilhelm-
Koenen- Straße.

Dem Bieter wird empfohlen, sich vor Abgabe des
Angebotes am Objekt über die Aufgabenstellung und über
alle kostenbeeinflussenden Gegebenheiten der Baustelle
genau und umfassend zu informieren..
Dies schließt auch die Möglichkeiten für die Errichtung
der Baustelle und die Zufahrtswege ein. Spätere
Forderungen, die sich aus Unterlassung dieses Punktes
ergeben, werden nicht anerkannt.

2.Angaben zur Ausführung:
An der bestehenden Turnhalle der Grundschule Südwest
soll ein Sportraumanbau errichtet werden.
Die Arbeiten werden während des laufenden Betriebes
ausgeführt.

Der Bieter garantiert mit Abgabe seines Angebotes,
dass er ausreichende Kapazitäten für eine fristgerechte
Ausführung der Leistungen zu Verfügung stellen kann.

Alle Maße sind am Bau/vor Ort zu nehmen und zu prüfen.
Es sind alle zutreffenden DIN-Vorschriften sowie
Richtlinien in ihrer aktuell gültigen form zu beachten.
Die Verarbeitungsvorschriften und -richtlinien der
Hersteller sind einzuhalten. Dem AG ist auf Verlangen
Einsicht in diese zu gewähren.

3. Baustelleneinrichtung:
Baustelleneinrichtungs- und Lagerflächen stehen
begrenzt, in Abstimmung mit dem Auftraggeber auf dem
Innenhof des Grundstücks zur Verfügung.
Bei der Baustelleneinrichtung sind die anerkannten
Regeln der Technik und die behördlichen Vorschriften
zu beachten. Der AN ist für die behördlichen und
berufsgenossenschaftlichen Verpflichtungen gegenüber
seinen Arbeitnehmern allein verantwortlich. Darüber
hinaus erforderliche weitere Baustelleneinrichtungen
sind Sache des Auftragnehmers und in die Preise des
Leistungsverzeichnisses einzukalkulieren. Dazu gehören
auch alle erforderlichen behördlichen Genehmigungen,
Materialien, Werkzeuge etc.

4. Montagehilfen:
Hilfsmittel die vom Bieter für die auszuführenden
Leistungen erforderlich gehalten werden, sind in die
Einheitspreise einzukalkulieren.

5. Abbruch / Bauschutt
Arbeitstägliches Beräumen der Baustelle ist
Vertragsgrundlage. Eine Zwischenlagerung von Baumüll
ist untersagt. Bei allen Leistungspositionen bei denen
Abfallmaterial entsteht, auch wenn nicht gesondert in
der Position vermerkt, ist das Abfallmaterial vom AN zu
entsorgen, einschließlich der Kosten für die Deponie.
Die zu entsorgenden Baustoffe sind entsprechend der
zurzeit geltenden Abfallsatzung des Gebietes zu
entsorgen. Der Auftraggeber ist berechtigt, sich
entsprechende Entsorgungsnachweise, Wiegekarten u.ä.
vom Auftragnehmer vorlegen zu lassen. Alle für die
ordnungsgemäße Entsorgung erforderlichen Kosten
einschließlich Transport sind in die Einheitspreise mit
einzukalkulieren.

6. Bauwasser / Baustrom / Sanitär
Der Auftragnehmer erhält vom AG Bauwasser, Baustrom und
gestellt.

7. Aufmaß
Die erforderlichen Aufmaße zur Rechnungslegung sind auf
der Baustelle zu nehmen und bilden die Grundlage jeder
Teilrechnung. Die den jeweiligen Abschlagsrechnungen
beigelegten Aufmassblätter sind nachprüfbar rechnerisch
und ggf. zeichnerisch anzufertigen. Bei Aufforderung
durch den AG sind die Aufmaße auf der Baustelle zu
belegen.

8. Vorschriften, Arbeitssicherheit
Für die Einhaltung aller gesetzlichen, behördlichen und
bauaufsichtlichen Vorschriften und Anordnungen sowie
die Einhaltung aller für die Unfallverhütung und
Sicherung der auf der Baustelle Beschäftigten
erforderlichen Schutzmaßnahmen haftet der Auftragnehmer
als verantwortlicher Bauleiter im Rahmen seines
Auftrages.

9. Emissionen, allgemeine Schutzmaßnahmen
Bei allen Arbeiten ist die Staubentwicklung durch
besondere, hierzu geeignete Maßnahmen auf ein
Mindestmaß zu beschränken. Entstehende
Verunreinigungen sind zu beseitigen. Der Schutz von
Bauteilen obliegt dem AN mit Mitteln seiner Wahl. Alle
Arbeiten sind so auszuführen, dass Beschädigungen an
angrenzenden Bauteilen ausgeschlossen bleiben.

10. Sonstiges Leistungen,
die für die Herstellung der Leistung und zur
mängelfreien Vertragserfüllung notwendig sind, sind mit
den EP der entsprechenden Einzelpositionen abgegolten.
Kleinere Mehrarbeiten, die im Rahmen der zulässigen
Rohbautoleranzen notwendig werden, berechtigen nicht zu
Mehrkosten.

11. Benennung Fabrikate
Die Benennung der Fabrikate ist verbindlich.

12. Leistung
Einzuhalten sind die einschlägigen Normen und
DIN-Vorschriften. Sollten sich während der Bauzeit
Normen ändern, so ist es Sache des AN daran
anzuschließen. Forderungen und Rechte kann der AN
hieraus nicht ableiten.
Im Einzelnen gelten folgende Bestimmungen: - VOB in
neuster Fassung - ATV - ZTV
Alle Arbeiten sind nach den anerkannten Regeln der
Baukunst sowie nach dem Stand der Technik auszuführen.
Darüber hinaus sind alle Materialien, Fahrt- und
Transportkosten sowie alle Nebenleistungen, die
notwendig sind, um ein Bauteil vollständig in der
beschriebenen Leistung herzustellen, in die
Einheitspreise einzukalkulieren. Der AN hat sich über
die örtlichen Gegebenheiten der Baustelle zu
informieren.
Maße sind vor Beginn der Arbeiten am Bauwerk zu
überprüfen. Materialien und Baustoffe müssen eine
gültige bauaufsichtliche Zulassung aufweisen. Lärm- und
Staubemissionen sind entsprechend dem Stand der Technik
zu vermeiden.
Der AG ist berechtigt, vor und nach einer
Auftragserteilung einzelne Positionen des LV´s zu
ändern
bzw. entfallen zu lassen.

13. Stundenlohnarbeiten
bedürfen der vorherigen Zustimmung der Bauleitung.
Stundenzettel sind der Bauleitung zur Unterschrift
vorzulegen. Nicht unterzeichnete Stundenzettel werden
bei der Abrechnung nicht berücksichtigt.

14. Auskünfte
Fragen und Auskünfte zur Leistungsbeschreibung sind
elektronisch über die Vergabeplattform zu stellen. Auf
gleichem Weg werden die Antworten veröffentlicht.

15.Folgende Anlagen werden dem Leistungsverzeichnis
beigefügt:

A-1.1 Lageplan Übersicht Bestand
A-1.2 Lageplan Übersicht NEU
A.1.4 Lageplan NEU
A-1.12 Dachdraufsicht Sportraumanbau
A-1.13 Schnitt C-C
A-1.14 Schnitt B-B und G-G
A-1.15 Schnitte I-I,III-III,X-X,Y-Y
A-1.17 Schnitt Y-Y
A-1.19 Schnitt D-D
A-1-20 Dachdraufsicht gesamt
A-1.21 Detaile Sportraumanbau Dachanschlüsse
A-1.27 Grundriss EG gesamt
A-2.1 Ansichten mit AB
A-2.2 Ansichten mit AB

Arbeitsschutzmerkblatt:
1. Halten Sie sich nur dort auf, wo Sie auf Grund Ihres
Arbeitsauftrages Ihren
  Arbeitsplatz haben.
2. Entsprechend den auszuführenden Arbeiten sind
erforderliche Arbeitsschutzmittel und
  Schutzausrüstungen zu benutzen.
3. Auf der Baustelle gilt ein absolutes Alkohol- und
Rauchverbot!
4. Die Beschäftigten auf der Baustelle sind
verpflichtet, für die eigene und für die
  Sicherheit und Gesundheit anderer bei der Arbeit
Sorge zu tragen. Jede von Ihnen
  festgestellte unmittelbare Gefahr für Sicherheit
und Gesundheit sowie alle
  festgestellten Sicherheitsmängel müssen Sie
unverzüglich Ihrem Vorgesetzten
  oder der Bauleitung melden. Alle gefährlichen
Vorkommnisse sind meldepflichtig!
  Sie sind auch verpflichtet, für die Sicherheit und
Gesundheit der Personen zu
  sorgen, die von ihren Handlungen oder
Unterlassungen bei der Arbeit betroffen
  sind.
5. Die Beschäftigten auf der Baustelle sind
verpflichtet, Werkzeuge, Arbeitsstoffe,
  Transportmittel und sonstige Arbeitsmittel nur
bestimmungsgemäß zu verwenden.
6. Das Entfernen oder Ändern von
Sicherheitskennzeichnungen,
  Sicherheitseinrichtungen, Gerüstteile bzw.
Absperrungen ist nur befugten
  Vorgesetzten gestattet bzw. unterliegt der
Weisungsbefugnis.
7. Die Baustellen- Brandschutzordnung ist einzuhalten.
Informieren Sie sich über
  die örtlichen Brandbekämpfungsvorkehrungen und die
Standorte der
  Brandbekämpfungsmittel, Sammelpunkte usw.
8. Bei der Verwendung von elektrischen Werkzeugen und
Ausrüstungen sind der
  ordnungsgemäße Zustand und die vorgeschriebenen
Prüfungen (Prüffristen) zu
  beachten. Die verwendeten Werkzeuge, Maschinen und
Geräte müssen frei von
  Beschädigungen und für die auszuführende Tätigkeit
geeignet sein.
  Beachten Sie die geltenden Betriebsanweisungen und
Bedienungsanleitungen!
9. Jede Firma hat einen eigenen ausgebildeten
Ersthelfer zu benennen, welcher
  sich während der Arbeitszeit auf der Baustelle
aufhält.
10. Der Baustellenbereich ist regelmäßig zu reinigen
und sauber zu halten. Abfälle
  sind in geeigneten Behältern zu sammeln und zu
selbst entsorgen. Behältnisse für
  Gefahrstoffe sind gesondert zu erfassen.
11. Bei Arbeitsunfällen ist zu beachten:
      - Jeder Unfall ist der Bauleitung zu melden.
      - Die Erste Hilfe erfolgt durch ausgebildete
Ersthelfer am Unfallort oder im
  Sanitätsraum.
      - Wenn aufgrund einer Verletzung mit
Arbeitsunfähigkeit zu rechnen ist, muss
  eine Vorstellung bei einem Durchgangsarzt
erfolgen.
     - Bei schweren Verletzungen hat ein sofortiger und
schonender Transport, unter
  Einschaltung des Rettungsdienstes, in ein
Krankenhaus zu erfolgen.

### Gewerk 01 Sportraumanbau Holzbinder

#### Titel 01.01 Holzbinder

**01.01.0010 Kranaufstellung für Setzen der Holzbinder**
Menge: 1,000 St

**01.01.0020 BSH-Binder Kiefer techn.getrocknet GL28c Sichtqualität B 18 cm L 15,6**
STLB-Bau 2025-10 016
Brettschichtholzbinder, Feuerwiderstandsklasse F 30 - B
DIN 4102-4, Holzart Kiefer, technisch getrocknet DIN
68800-2, Nutzungsklasse 1 DIN EN 1995-1-1,
Gebrauchsklasse 0 DIN 68800-1, ohne chemischen
Holzschutz, Festigkeitsklasse GL 28c DIN EN 14080,
Oberfläche Sichtqualität (gehobelt, Bläue und
Rotstreifigkeit auf 10 % der Oberfläche und fest
verwachsene Äste zulässig, Ausfalläste ab Durchmesser
20 mm werden ersetzt), ohne extreme klimatische
Wechselbeanspruchung, Lamellendicke max. 35 mm,
Breite '18' cm,
Länge '15,6' m,
Höhe '146' cm,
einschl. der für die Herstellung des Binders
erforderlichen Verbindungsmittel und
Auflagebefestigungsmittel.
Menge: 2,000 St

**01.01.0030 Liefern und montieren der Holzbinder**
Liefern und montieren der Holzbinder
Abmessungen laut Statik
Brettschichtholz (H=70cm/1,10m, Breite 16cm,
Länge: 15,90

Einbauhöhe: 5,50 m
Menge: 2,000 St

**01.01.0040 Aussteifungsband BSH Binder laut Statik**
Aussteifungsband BSH Binder  laut Statik

liefern und einbauen
Menge: 42,000 m

#### Titel 01.02 Flachdachaufbau auf Betondecke Verbinder

**01.02.0010 Voranstrich Bitumenemulsion Decke**
STLB-Bau 2025-10 018
Voranstrich für bahnenförmige Abdichtungen, aus
Bitumenemulsion, auf Decke, Untergrund Beton.
Menge: 6,000 m2

**01.02.0020 Dachabdichtung BROOF einlagig Polymerbitumenbahn PYE-KTG4,5 vollfl kle**
STLB-Bau 2025-10 021
Abdichtung von Dächern, DIN 18531-1 und DIN 18531-3,
für nicht genutzte Dächer, Neigung größer gleich 2 %,
Anforderungen hinsichtlich Widerstandsfähigkeit gegen
Flugfeuer und strahlende Wärme B ROOF, Untergrund
Beton, einlagig, aus Polymerbitumenbahnen PYE - KTG 4,5
mit Kombinationsträgereinlage mit überwiegendem
Glasanteil, Anwendungstyp DIN/TS 20000-201 DE,
Eigenschaftsklasse E1, vollflächig kleben.
Menge: 6,000 m2

**01.02.0030 Luftdichtheits-diffusionsd.Schicht Bitumenbahn Al+V60S4 punkt-streifen**
STLB-Bau 2025-10 021
Dampfsperre als Luftdichtheits- und diffusionsdichte
Schicht sd-Wert größer gleich 1500 m DIN 4108-3, DIN
4108-7, für nicht belüftetes Dach, aus Bitumenbahnen,
Bitumen-Schweißbahn mit Aluminiumbandeinlage DIN EN
13970 - Al + V 60 S4 mit Aluminiumbandeinlage und
Glasvlieseinlage 60 g/m2, punkt- oder streifenweise
verschweißen, Nähte und Stöße verschweißen, Untergrund
Beton,
Hersteller und Typ
'....................................................'v
om Bieter einzutragen.
Menge: 6,000 m2

**01.02.0040 Gefälledämmschicht Flachdach Neigung 1,5-2% PUR-PIR-Hartschaum PUR/PIR**
STLB-Bau 2025-10 021
Gefälledämmschicht als Flachdachdämmung, Neigung über
1,5 bis 2 %, aus Polyurethan-/Polyisocyanurat-
Hartschaum in vorgefertigten Gefälleplatten, PUR/PIR
DIN EN 13165, Anwendungsgebiet DIN 4108-10 DAA, hohe
Druckbelastbarkeit - dh, Bemessungswert der
Wärmeleitfähigkeit max. 0,030 W/(mK), Nennwert der
Wärmeleitfähigkeit max. 0,029 W/(mK), Baustoffklasse
DIN 4102-1 B2 (normalentflammbar), mittlere Dicke 200
mm, wärmeaktivierbare Verklebung auf vorh. Dampfsperre,
Hersteller und Typ
'....................................................'v
om Bieter einzutragen.
Menge: 6,000 m2

**01.02.0050 Dachabdichtung BROOF 2lagig Bitumen-Schweißbahn KTPS4 vollfl schweißen**
STLB-Bau 2025-10 021
Abdichtung von Dächern, DIN 18531-1 und DIN 18531-3,
für nicht genutzte Dächer, Neigung größer gleich 2 %,
Anforderungen hinsichtlich Widerstandsfähigkeit gegen
Flugfeuer und strahlende Wärme B ROOF, Untergrund
Dämmschicht aus Polyurethan-/Polyisocyanurat-
Hartschaum, 2-lagig,
1. Lage aus Bitumen-Schweißbahnen DIN EN 13707 KTP S4
mit Kombinationsträgereinlage mit überwiegendem
Polyesteranteil, Anwendungstyp DIN/TS 20000-201 DU,
Eigenschaftsklasse E2, vollflächig schweißen,
2. Lage aus kaltselbstklebenden Polymerbitumenbahnen
DIN EN 13707 PYE - KTP - KSP 3,5 mit
Kombinationsträgereinlage mit überwiegendem
Polyesteranteil, Anwendungstyp DIN/TS 20000-201 DO,
Eigenschaftsklasse E1, selbstklebend verlegen, Nähte
schließen, mit werkseitiger Abstreuung aus
Schiefersplitt,
Hersteller und Typ
'....................................................'v
om Bieter einzutragen.
Menge: 6,000 m2

### Gewerk 02 Sportraumanbau Metalldach

*Hinweis*
Bei den nachstehend beschriebenen Leistungen handelt es
sich um das Ausführen von
 Metalldächern
 Metallwandbekleidungen
 mit am Bau zu falzenden Metallbauteilen und von
 Bauklempnerarbeiten
im Sinne der Norm DIN 18 339.

Bearbeitungshinweise
Hohlräume zwischen Dämmschicht und Aluminium-Dachhaut
sind unbedingt zu vermeiden, um den Trommeleffekt bei
Niederschlag abzumindern und Kondensat zu verhindern.

Bei vorhandener Antikondensatbeschichtung ist diese an
den Profilbahnenden bauseits vor Anbringen des
Traufwinkels zu deaktivieren.
Zur Deaktivierung wird  Acryllack klar (styroporfest)
empfohlen. Trockenzeit ca. 15 min.

Tätigkeitsnachweis
Der Bieter ist gemäß Ziffer 4.6 der allgemeinen
bauaufsichtlichen Zulassung verpflichtet, auf Verlangen
nachzuweisen, dass er Mitarbeiter beschäftigt und an
diesem Bauvorhaben einsetzt, die von Fachkräften des
Herstellers im Umgang mit dem System eingewiesen wurden
und bereits Objekte in gleicher Ausführungsart und
Größenordnung ausgeführt haben.

Sofern der Auftragnehmer für die vertragsgemäße
Ausführung seiner Leistungen Spezialwerkzeuge und
Geräte benötigt, ist er verpflichtet, diese
Spezialwerkzeuge und Geräte auf seine Kosten zu
beschaffen und zu benutzen.

*Hinweis*
Prüfzeugnisse und Zulassungen
Die für die Produkte (Baustoffe und Bauteile)  der
bestehenden Prüfzeugnisse sowie die allgemeine
bauaufsichtliche Zulassung des Instituts für
Bautechnik, Berlin sind zu beachten

Zusätzliche Technische Vertragsbedingungen (ZTV)

Es gelten folgende Zusätzliche Technische
Vertragsbedingungen:

Die vom Deutschen Institut für Gütesicherung und
Kennzeichnung e.V. bearbeiteten oder  vertriebenen
Güte- und Prüfbestimmungen des Reichsauschusses für
Lieferbedingungen (RAL);
Die von der Forschungsgesellschaft
Landschaftsentwicklung Landschaftsbau e.V.,
Colmarstraße 32 in Bonn entwickelten und vertriebenen
Richtlinien für die Planung, Ausführung und Pflege von
Dachbegrünungen (FLL-Richtlinien);
Die vom VDE-Verlag bearbeiteten und vertriebenen
Richtlinien IEC 60364 Standards (Elektrische
Installationen für Gebäude); EN 61646 + EN 61730
Die vom Verband der Netzbetreiber  -VDN- e.V. beim VDEW
erstellten und vertriebenen Technische
Anschlussbestimmungen (TAB) für den Anschluss an das
Niederspannungsnetz der Verteilnetzbetreiber.

*Hinweis*
Für die Ausführung von statischen Berechnungen werden
die relevanten Normen und Vorschriften, sowie die
"Allgemeine bauaufsichtlichen Zulassungen",
Herstellervorschriften und die vom Auftraggeber zur
Verfügung gestellten Informationen zur Bausache
berücksichtigt.

*Hinweis*
Gleichwertigkeit

Sofern die Gleichwertigkeit der angebotenen Produkte
nicht bereits bei Angebotsabgabe nachgewiesen wurde,
gelten folgende Mindestanforderungen:

Technische Merkmale der Aluminium-Stehfalzsysteme
Als gleichwertig gelten nur Aluminium-Stehfalzsysteme
mit der gleichen Profilkontur, die bei der Montage
maschinell und kraftschlüssig miteinander verbunden
werden.

Ökologische Merkmale
Als geichwertig gelten nur Aluminium-Stehfalzsysteme,
bei denen durch einen unabhängigen Prüfer oder Institut
die Nachhaltigkeit gemäß den DGNB Richtlinien in einer
europäisch gültigen  ECO-Umweltproduktdeklaration )
bilanziert sind und im Gesamtsystem nachgewiesen werden
können.

Als gleichwertig werden Systeme mit mind. gleichen oder
besseren Werten hinsichtlich folgender Merkmale
bei 1 m² Beispiel-Dachsystem bestehend aus
Aluminium-Stehfalzblech 65/400/1,00 mm
komprimierbare Glaswolledämmung 200/180 mm
1,75 Stück hochstabiler wärmebrückenoptimierter
Systemhalter aus kunstoffummanteltem  Stahl
Bitumen-Dampfsperrbahhn sk ca. 1,20 mm Dicke und
3,5 Stück Verbindungselement aus nichtrostendem Stahl
gesehen:

Umweltparameter Einheit pro m² Produktionsstadium
 Stadium der
Errichtung des
Bauwerks

 Nutzungsstadium
 Entsorgungsstadium
 Nächstes
Produktsystem

Primärenergie, nicht erneuerbar
(ohne Rohstoffe)
 [MJ]  651,9  0,922  0 2,429  -315,6
Primärenergie, erneuerbar
(ohne Rohstoffe)
 [MJ]  129,1  0,00123 0 0,05869 -102,6
Abiotischer Ressourcenabbau
(ADP-Stoffe)
 [kg Sb Äqu.]  0,0005157  1,397E-9  0 1,391E-007
 -1,159E-5
Globales Erwärmungspotenzial
(GWP 100 Jahre)
 [kg CO2-Äqu.]  41,41  0,06525  0  2,376  -24,01
Ozonabbaupotenzial (ODP)  [kg R11-Äqu.] 4,362E-6 1,323E
-
10 0 3,946E-009  -2,494E-6
Versauerungspotenzial (AP) [kg SO2-Äqu.]  0,2017
0,0002901 0 0,002291  -0,1149
Eutrophierungspotenzial (EP)  [kg (PO4)3--Äqu.] 0,01188
6,584E-5 0 0,000565  -0,004811
Photochemisches
Ozonbildungspotenzial (POCP)
 [kg C2H2-Äqu.]  0,01458 2,932E-5 0
0,0002785 -0,006512

Merkmale der organischen Oberflächen
Als gleichwertig gelten nur Aluminium-Stehfalzsysteme
mit einer mindestens

35 µm HPC- (High-Performance-Coating) Farbsysteme,
Farbpigmente und Lösungsmittel frei von Schwermetallen,
UV- und Auskreidungsbeständig

Gleichwertigkeit Solar
Als gleichwertig gelten nur flexible Solarzellen mit
polykristallinen Siliziumzellen
dauerhaft laminiert auf Aluminium,
Zulassung nach IEC 61215 und IEC61730
Schutzklasse II 2400 Pa nach EN IEC 61215

Gleichwertigkeit Halte-Elemente
Es sind nur Halte-Elemente (Klipps) aus Kunststoff mit
einem Metallkern und Befestigungselemente (Schrauben
und Niete) aus Aluminium oder Edelstahl zugelassen.
Für Festpunkte werden Aluminiumklipps verwendet.
Der Korrosionsschutz der Verbindungselemente ist dem
Korrosionsschutz der zu verbindenden Bauteile
anzupassen, d. h. es sind nichtrostende Werkstoffe zu
verwenden.

Gleichwertigkeit Befestigungsklemmen
Es sind zur durchdringungsfreien Befestigung von PV-
Anlagen oder Metallbekleidungen nur bauaufsichtlich
zugelassene systemkonforme Befestigungsklemmen
zugelassen.
Die Befestigungsklemmen dürfen durch ihre Bauart die
Ausdehnungsmöglichkeit der Metalldachelemente nicht
behindern und müssen nachträglich, unabhängig von der
Position der Dachhalteelemente (Klipps), montiert
werden können.

*Hinweis*
Arbeitsschutz

Alle für die Durchführung der Leistungen des AN
notwendigen Einrichtungen wie
Arbeitsgerüste
Schutzgerüste
Fanggerüste
Auffangnetze
und ähnliche Sicherheitsreinrichtungen werden bauseits
zur Verfügung gestellt.

*Hinweis*
Entsorgen von Abfällen

Der Auftragnehmer wird sich bemühen, bei der Erbringung
seiner Leistung Abfälle zu vermeiden.
Der Auftragnehmer trifft alle erforderlichen
Vorkehrungen, um Abfälle möglichst getrennt zu erfassen
und zu halten, sowie einer sachgerechten Entsorgung
zuzuführen.

Für die Einstufung und Entsorgung
(Verwertung/Beseitigung) der Abfälle ist der Leitfaden
Bauabfälle in der jeweils gültigen Fassung
heranzuziehen.

Der Auftragnehmer übernimmt mit Aufnahme seiner
Tätigkeit die Pflichten zur Verwertung oder Beseitigung
der nicht gefährlichen Abfälle. Er führt die unter
Beachtung der einschlägigen gesetzlichen, insbesondere
abfallrechtlichen Bestimmungen, sowie des Standes der
Technik zu erbringenden abfallrechtlichen Nachweise. Er
bleibt für die ordnungsgemäße Entsorgung der Abfälle
solange verantwortlich, bis deren schadlose
Wiederverwendung oder geordnete Beseitigung
sichergestellt ist. Für gefährliche Abfälle im Sinne
der Verordnung über das europäische Abfallverzeichnis
(Abfallverzeichnis-Verordnung, AVV) gilt Satz 1 nur,
wenn im Leistungsverzeichnis entsprechende Positionen
enthalten sind.

Die Entsorgung von zu demontierenden Asbestzement-
Bauteilen hat nach der TRGS 519 für die Bearbeitung von
Asbestzement-Produkten zu erfolgen.

Sind Asbestzement-Bauteile abzubrechen, aufzunehmen
oder zu demontieren, hat der AN die Zertifizierung als
Entsorgungsfachbetrieb vor Beginn seiner
diesbezüglichen Arbeiten dem AG nachzuweisen. Das
Entsprechende gilt auch für den Fall, dass sich der AN
für die Entsorgung der Asbestbauteile eines
Nachunternehmers bedient.

Die nach den abfallrechtlichen Bestimmungen zum
Nachweis einer ordnungsgemäßen Entsorgung
erforderlichen Entsorgungsnachweise, Erklärungen,
Bestätigungen, Belege usw. sind dem Auftraggeber im
Original spätestens dann vorzulegen, wenn in den
davon betroffenen Abschlags-/ Teilrechnungen oder
Schlussrechungen Ansätze für Entsorgungskosten
enthalten sind.

Alle im Zusammenhang mit der Verwertung oder
Beseitigung von Abfällen entstehenden Kosten,
einschließlich Gebühren und Auslagen, trägt der
Auftragnehmer.

Besichtigung der Baustelle
Der Bieter kann sich vor Angebotsbearbeitung, nach
Absprache mit der Bauleitung, insbesondere hinsichtlich
der auszuführenden Abbrucharbeiten, mit den örtlichen
Gegebenheiten vertraut machen.

*Hinweis*
Preisbemessungsklausel

Die Einheitspreise verstehen sich für die fix und
fertige Leistung.

Die Preisbemessungsklausel für Nichteisenmetalle des
Bundesministeriums in aktueller Fassung für Verkehr,
Bau und Stadtentwicklung ist Bestandteil des Angebots.

Nur vollständig ausgefüllte Angebote können gewertet
werden.

*Hinweis*
Eigentumsübertragung

Soweit im Leistungsverzeichnis nicht anderes
vorgeschrieben ist, gehen Stoffe und Materialien
(Bauabfälle und Bauschutt) die mit dem Abbrechen,
Abklopfen, Lösen, Ausbauen, Aufbrechen oder Aufnehmen
sowie Unrat u.ä. Räumgut in das Eigentum des
Auftragnehmers über.
Für Abfälle im Sinner der Verordnung zur Einführung des
Europäischen Abfallkatalogs (EAK-Verordnung - EAKV)
sowie für überwachungsbedürftige Abfälle im Sinne der
auf Grund des § 41 KrW -/ AbfG erlassenen
Bestimmungsverordnung (Besonders überwachungsbedürftige
Abfälle - Bestbü - AbfV) gilt Satz 1 nur, wenn im LV
entsprechende Positionen enthalten sind.

*Hinweis*
Stundenlohnarbeiten

Stundenlohnarbeiten dürfen nur nach besonderer
Beauftragung durch den Auftraggeber oder durch den im
Auftrag des Auftraggebers tätigen Bauleiters ausgeführt
werden.

Über die geleisteten Arbeitsstunden sind werktäglich
Stundenlohnzettel einzureichen.

Mit dem Einheitspreis für die Stundenlohnleistungen
sind alle damit verbundenen Aufwendungen des
Auftragnehmers für Lohn- und Gehaltskosten der
Baustelle, Stoffkosten der Baustelle, Kosten der
Einrichtungen, Geräte, Werkzeuge, Maschinen und
maschinellen Anlagen der Baustelle, Fracht-, Fuhr- und
Ladekosten, Sozialkassenbeiträge und Sonderkosten, die
bei wirtschaftlicher Betriebsführung entstehen, mit
angemessenen Zuschlägen für Gemeinkosten und Gewinn
(einschließlich allgemeinem Unternehmerwagnis)
abgegolten.

*Hinweis*
Konstruktionsmerkmale

Dachgrundriss:  gemäß Plan A-1.14 Dachdraufsicht
Sportraumanbau
Dachform: Satteldach
Gebäudehöhe:  5.80 m
Traufhöhe:  ca. 4.80 m
Dachneigung: 7°
Dachüberstand: gem. Planunterlagen/Detail
PV-Anlage: ja, später
Absturzsicherung: EAP nach Vorgabe und Festlegung

Konstruktion:
Trapezprofil mit Dampfsperre, Dämmfilz
und Metalldeckung als Warmdach

#### Titel 02.01 Metalldach Sportraumanbau

**02.01.0010 Statische Berechnung des Bedachungssystems**
Erstellen eines prüffähigen statischen Nachweises für
das Aluminium-Bedachungssystem (Profile u. -Klipps)
und deren Befestigung an der Unterkonstruktion
für andrückende und abhebende Lasten.
Die statische Berechnung ist dem Auftraggeber zur
Freigabe vorzulegen.

Die erforderlichen Nachweise der Tragschale und der
weiterführenden Konstruktion sind nicht Bestandteil
dieser Position.
Versand der Statik erfolgt als pdf-Dokument.

Anzahl der Dachflächen:
Dachfläche D1 (144,75m²) und Dachfläche D2 (144,75 m²)
unter Berücksichtigung von
Dachüberständen
Schneeanhäufungen bzw. Schneesackbildungen
Sicherheitssysteme
  zusätzliche Lasten aus Absturzsicherung sind
  gem. bauaufsichtlicher Zulassung der
  Befestigungsklemme des Dachankers zu beachten
PV-Anlage
  zusätzliche Flächenlast der nachträglich
  aufgeklemmten dachparallelen PV-Anlage beachten
  (Erhöhung der Flächenlast um ca. 20 kg/m²)
  Die Lasteinleitung der Punktlasten aus den
  Befestigungsklemmen muss gem. der zugehörigen
  bauaufsichtlicher Zulassung erfolgen

Zwischenkonstruktion aus Hölzern im First /Ortgang und
Traufbereich

Hinweis:
Bei nachträglicher Montage von Solaranlagen,
Sicherheitssystemen etc. müssen die relevanten
Tragparameter im Vorfeld vom Planer geprüft werden.
Menge: 1,000 St

**02.01.0020 Bahnenaufteilungs- und Klippanordnungsplan für die Bedachung**
Aufteilung der Dachfläche in Aluminium -Profiltafeln
mit Darstellung der Klipp-Positionen
Basis und Voraussetzung der Planung sind die durch den
Auftraggeber bereitgestellten Architektenpläne
im DWG- oder DXF-Format sowie weitere Informationen.
Basis der Konstruktion sind die abgestimmten Daten der

Bausache.Anzahl der Dachflächen: 1 Stück

bestehend aus: Dachfläche D1 =144,75 m² und
  Dachfläche D2 =144,75 m²

siehe Grundriss Dachdraufsicht
Menge: 1,000 St

**02.01.0030 Einrichten, Vorhalten und Räumen der Baustelle**
Einrichten und Vorhalten der Baustelleneinrichtung für
sämtliche in der nachfolgenden Leistungsbeschreibung
aufgeführten Leistungen einschließlich Räumen der
Baustelle
Menge: 1,000 St

**02.01.0040 Tragschale Stahl-Trapezprofil**
aus Stahl-Trapezprofilen bandverzinkt
bandbeschichtet System: 25 µm Polyester / RSL
RAL 9002
Durchbiegung: l/300
Profil/Blechdicke: TR 150/280/0.88 (Planungsgrundlage)
Stahlgüte S320GD,t=1,25mm
(sieh Statik Tragwerksplanung zum Bauantrag LP 4)

'...'
-------------------------------------
  (vom Bieter einzutragen)

Statisches System: siehe Vorbemerkung
Aufgrund der punktförmigen Lasteinleitung
durch die Verbundklipps ist die Dachlast
mit einem Zuschlag von 15 % zu versehen.
Befestigung gemäß Herstellervorschrift

Hinweis:
Bei nachträglicher Montage von Solaranlagen und
Sicherheitssystemen etc. müssen die relevanten
Tragparameter im Vorfeld vom Planer geprüft werden.

inklusive aller notwendigen Befestigungsmaterialien
laut Statik
Menge: 291,607 m2

**02.01.0050 Randversteifung "U-förmig" - Schuhprofil**
in Spannrichtung der Tragschale zur Aufnahme der
Dampfsperre, Traufbohle, Rinne
Schuhprofil
Ausführung: zweiteilig
Material: Stahlblech
Oberfläche wie Stahltrapezprofil
Blechdicke / Zuschnitt: gemäß Statik
3 mal gekantet
Menge: 37,000 m

**02.01.0060 Randwinkel**
Statisch nicht wirksamer Randwinkel
zur Aufnahme der Dampfsperre
im Giebelbereich
Randwinkel
Material: Stahlblech 1.00 mm
Oberfläche wie Stahltrapezprofil
Zuschnitt: 250 mm
1 mal gekantet
Menge: 32,000 m

**02.01.0070 Firstausbildung**
Firstblech
Material: Stahlblech 1.00 mm
Oberfläche wie Stahltrapezprofil
Zuschnitt: 400 mm
1 mal gekantet

siehe Bl.- Nr: A-1.21 Detaile Sportraumanbau
Menge: 19,000 m

**02.01.0080 Dampfsperre MH**
auf Holzschalung oder Holzwerkstoffen wie z. B. OSB
nagelbare, durchtrittfeste, nahtselbstklebende
Elastomerbitumen-Dampfsperrbahn gemäß DIN EN 13970 mit
Aluminiumpolyester-Kombiträger, Glasvlies 60 g/m² und
abziehbaren Längsrandstreifen
sd-Wert > 1.500 m
Kaltbiegeverhalten: <  -25°
Breite: 108 cm
Rollenlänge: 20 m
Dicke: ca. 1,50 mm
Dampfsperre MH liefern und durch verdecktes Nageln mit
rauverzinkten Breitkopfstiften in der Überlappung
fixieren und mit mind. 8 cm Längs- und
Quernahtüberdeckung und mit Quernahtversatz durch
Abziehen der unterseitigen Längsnaht-Trennfolie an der
Perforationslinie verlegen und Andruckrolle oder mit
Mannlast andrücken.
Nähte und Stöße dicht verkleben. Im Bereich von An- und
Abschlüssen vollflächig 5 cm über die Oberkante der
Wärmedämmung hochführen und fachgerecht winddicht
anschließen.
Menge: 315,000 m2

**02.01.0090 Unterkonstruktion Traufbohlen**
zur Aufnahme der Rinnenhalter
Traufbohlen
Fichte/Tanne imprägniert
Abmessung: ca.10 cm hoch  - 20 cm breit,
zur Aufnahme der Aluminium-Dachelemente
an der Unterkonstruktion gegen Soglast befestigt
Unterkonstruktion: Holzknagge
Mögliche zulässige Bautoleranzen sind durch
Unterlegen mit Distanzleisten auszufluchten
Das Nadelholz der Unterkonstruktion muß mindestens
der Sortierklasse S 10 nach DIN 4074-1 entsprechen.
Inkl. der nach Statik erforderlichen zugelassenen
Befestigungsmittel aus nichtrostendem Edelstahl
Menge: 37,000 m

**02.01.0100 Unterkonstruktion Holzknaggen**
zur Aufnahme der zuvor beschriebenen Traufbohle auf
vorhandener Unterkonstruktion
Traufknaggenkonstruktion: 80 mm x 80 mm
Länge: 600 mm
Abstand: 800 mm
liefern und auf den Trapezblechen fachgerecht montieren
Das Nadelholz der Unterkonstruktion muß mindestens
der Sortierklasse S 10 nach DIN 4074-1 entsprechen.
Inkl. der nach Statik erforderlichen zugelassenen
Befestigungsmittel aus nichtrostendem Edelstahl
Menge: 37,000 m

**02.01.0110 Unterkonstruktion Kanthölzer für Ortgang-Auskragung**
zur Aufnahme der Kraghölzer
Kanthölzer in zwei Reihen parallel zum Ortgang
Masse: 80 mm hoch, 80 mm breit
Befestigung und Abstände nach Statik
Mögliche zulässige Bautoleranzen sind durch
Unterlegen mit Distanzleisten auszufluchten

Kraghölzer zur Aufnahme der Klipps und Profilbahnen
Masse: 100 mm hoch, 100 mm breit
Länge: ca: 2,00 m (Rückverankerung)
Abstand ca. 1,00 m
Befestigung und Abstände nach Statik

Alternativ ist die Ausführung mit gekanteten Stahl-
Hutprofilen möglich

Befestigungsmittel sind einzurechnen
Menge: 21,040 m

**02.01.0120 Komprimierbare Wärmedämmung**
mehrlagig, fugenversetzt
Material: MF  -  Rollfilz weich komprimierbar
Wärmeleitfähigkeit : ?  = 0,035 W /mK
Baustoffklasse: A1 nicht brennbar
Anwendungsgebiet: DAD dk
Lieferdicke: '220' mmEinbaudicke: ca. '200' mm
komprimiert und vollflächig unter der Dachhaut
anliegend
Menge: 291,607 m2

**02.01.0130 Trittfeste Wärmedämmung**
als Zulage zur Vorposition
im Trauf- und Firstbereich und im Bereich
von Dachdurchdringungen und Dachöffnungen
zur Vermeidung von Ausschüsselungen der
Elemente durch Montagebegehung
(Fremd- und Nachfolgeleistungen)
Material: MF-Dämmplatten druckbelastbar
Wärmeleitfähigkeit : ?  = 0,037 W /mK
Baustoffklasse: A1 nicht brennbar
Anwendungsgebiet: DAA dm
Raumgewicht: 140 - 160 Kg/m³
Plattenformat: 1000 x 600 mm
Lieferdicke: '200' mm  mehrlagigZuschnittsbreite: 300
mm
inkl. Schnitt und Anpassarbeiten
Menge: 25,000 m2

**02.01.0140 Kastenrinne**
vorgehängt
Rinnenblech
Material: Aluminium 1,00 mm dick
Oberfläche: Polyesterbeschichtung
in Farbe der Dachdeckung
Zuschnitt: 400 mm
6 mal gekantet
Dehnungsausgleichsband
im Abstand von 10,00 m
Rinnenhalter, Form FFH mit zwei Federn
Bandeisen verzinkt DIN 18461
Abstand: 600 mm
Menge: 37,000 m

**02.01.0150 Ablaufstutzen**
Material: Aluminium 1,00 mm
beschichtet in Farbe der Dachrinne
Abmessung: DN 120 mm
in den Rinnenboden  eingeschweißt
Anschließen an die Regenfallrohre
Menge: 2,000 St

**02.01.0160 Endböden**
Material: Aluminium 1,00 mm
beschichtet in Farbe der Dachrinne
in den Rinnenköpfen  eingeschweißt
Menge: 4,000 St

**02.01.0170 Regenfallrohr**
Material: Aluminium stranggepresst
Oberfläche: stückbeschichtet
Farbton: in Farbe der Rinne
Abmessung: DN 120 mm
Bef.-Element: Rohrschellen verzinkt
Unterkonstruktion: Mauerwerk mit WDVS (16 cm)
Menge: 13,000 m

**02.01.0180 Standrohre Gusseisen**
mit Standrohrkappe
Material: Gusseisen
Abmessung: DN 120 mm
Länge: 1000 m
Bef.-Element: Rohrschellen verzinkt
Unterkonstruktion: Mauerwerk mit WDVS (16 cm)
zum Anschluß der Regenfallrohre an die
Grundleitungen
Menge: 2,000 St

**02.01.0190 Klippunterkonstruktion Traufe**
Klippunterkonstruktion zur Aufnahme der Rinneisen
Aluminium-Klippstange L 25 in Abschnitten von 200 mm
Material: Aluminium stranggepresst
in jeden -Bördelsteg eingefalzt

Verbrauch: '2,25' Stück/m
mit 2 Stück Edelstahlniet pro Klipp im Klippkopf
gesichert

siehe Bl.- Nr: A-1.21 Detaile Sportraumanbau
Menge: 37,000 m

**02.01.0200 Aluminiumprofiltafel 50/429/1,0 mm RAL 7016**
Aluminium-Profiltafeln
werksseitig vorgefertigt mit kreisrunden
Falzverbindungen zum maschinellen Verbördeln
Legierung: nach allgemeiner bauaufsichtlicher Zulassung
Profil/Blechdicke:  50/429/1,00 mm

ungestoßene Bahnlänge: '8.00' mm
Oberfläche: walzblank + bandbeschichtet
System: HPC Beschichtung 35 µm ,Farbsystem auf
Polymerharzbasis.
Farbton: RAL 7016 / RSL
mit Schutzfolie vollflächig, kleiner Bördel ausgespart
Auf Polymerharzbasis hergestelltes Beschichtungssystem
mit hoher Auskreidungsbeständigkeit und UV-Stabilität
für 200 mm Dämmstoffdicke im komprimierten Zustand

Verbundklipp bis 180mm mit Stahlkern und
glasfaserverstärkter Kunststoffummantelung
wärmebrückenfrei gemäß EnEV auf vorhandener
Unterkonstruktion zur Befestigung und
Distanzüberbrückung der Profiltafeln
in Kombination mit Distanzkappe ( für Dämmstoffdicke
5mm)
Klippabstände und Klippanzahl gemäß statischer
Berechnung.
Die Befestigung der Klipps mit der Unterkonstruktion
erfolgt gemäß der allgemeinen bauaufsichtlichen
Zulassung und Statik.

als Befestigungsmittel auf Stahl-Trapezblech
für E-Klipp mit Distanzkappe für Dämmstoffdicke 5mm
Bohrbefestiger für Fixierung von Stehfalz-Dachsystemen
Material: Edelstahl
Abmessungen: 6,0 x 45 mm

Verbrauch gemäß Statik
Menge: 296,740 m2

**02.01.0210 Verstärkung der Klippbefestigung als Zulageposition**
Verstärkung der Klippbefestigung im Bereich der
nachträglich vorgesehenen  Einzelanschlagpunkte  und
oder von Seilsystemen auf Einzelanschlagpunkte  mit
Dachankern
nach  baufsichtlicher Zulassung
Zul.-Nr......................... und Statik
zur Aufnahme der Zugkräfte
Menge: 296,740 m2

**02.01.0220 HPC-Beschichtung M353 RAL 7016**
Oberfläche: walzblank + bandbeschichtet
System: HPC 35 µm
Farbton: RAL 7016 / RSL
mit Schutzfolie auf großem Bördel
Auf Polymerharzbasis hergestelltes Beschichtungssystem
mit hoher Auskreidungsbeständigkeit und UV-Stabilität
mit Schutzfolie vollflächig, kleiner Bördel ausgespart
Menge: 296,740 m2

**02.01.0230 Festpunktausbildung mit Holzbohle**
Die Lage der Festpunkte muss im Zuge der Werkplanung
(Konstruktion) festgelegt werden. Größe und Art der
Festpunkte werden in einer statischen Berechnung
ermittelt.

Flachblechstreifen
bandverzinkt und bandbeschichtet
Zuschnitt: 300 mm
zur Aussteifung und Verbindung zweier Obergurte

Diagonalbohrungen durch den kleinen Bördel und den
Klippkopf zur Aufnahme der Festpunktnieten zur
Fixierung einer jeden Bahn.
Befestigung des Klipps auf einer Holzbohle
Festpunktbohlen
Fichte/Tanne imprägniert
Abmessung Holzbohle: 10 cm hoch - 15 cm breit
an der Unterkonstruktion gegen Soglast befestigt
Unterkonstruktion: Stahltrapezprofil
Die Lasten aus dem Festpunkt müssen von der
Unterkonstruktion abgeleitet werden.
Der statische Nachweis der Weiterleitung der
Dachschubkräfte ist bauseits zu führen

Festpunktklipp: Distanzhöhe 100 mm
  untegrierte Thermokappe

angebotenes Fabrikat:..'...'..

Verbrauch und Befestigungsmittel gemäß Statik
Menge: 37,000 m

**02.01.0240 Festpunktausbildung im Bereich der Einzelanschlagpunkte**
Verstärkung der Festpunktausbildung bedingt durch den
nachträglichen Einbau von Einzelanschlagpunkten CFP
nach bauaufsichtlicher Zulassung
doppeltlanger Klipp nach Statik mit Schraube M8, Mutter
und Scheibe mit aufvulkanisierter Dichtung
Menge: 37,000 m

**02.01.0250 Sattelfirst**
Hochbiegen der Bahnenden
Alu Distanzprofil beidseitig
Schließblech passend zur Aluminium-Eindeckung
beidseitig
Formfüller passend zur Aluminium-Eindeckung beidseitig
Mineralwollefüllung
Firstblech
Material: Aluminium 1,00 mm dick
Oberfläche: wie Dacheindeckung
Zuschnitt: 500 mm
3 mal gekantet

siehe Bl.- Nr: A-1.21 Detaile Sportraumanbau
Menge: 18,500 m

**02.01.0260 Ortgangabschluss als Dachabschluss**
Aluminium-Ortgang-Verstärkungsprofil
Aluminium-Ortgangleiste
Aluminium-Sturmhaken
Mineralwollefüllung
Ortgangblech
Material: Aluminium 1,00 mm dick
Oberfläche: wie Dacheindeckung
Zuschnitt: 400 mm
3 mal gekantet
Stützprofil
Material: Aluminium 1,00 mm dick
Zuschnitt: 250 mm
2 mal gekantet
Oberfläche: wie Aluminium-Dacheindeckung
Haftprofil:
Material: Aluminium 1,00 mm dick
Zuschnitt: 250 mm
2 mal gekantet

siehe Bl.- Nr: A-1.21 Detaile Sportraumanbau
Menge: 24,060 m

**02.01.0270 Ortgangabschluss als Anschluss aufgehend**
Aluminium-Ortgang-Verstärkungsprofil
Aluminium-Ortgangleiste
Aluminium-Sturmhaken
Mineralwollefüllung
Ortgangblech
Material: Aluminium 1,00 mm dick
Oberfläche: wie Dacheindeckung
Zuschnitt: 400 mm
3 mal gekantet
Überhangblech
Material: Aluminium 1,00 mm dick
Oberfläche: wie Aluminium-Dacheindeckung
Zuschnitt: 250 mm
4 mal gekantet
Befestigung an aufgehender Wandfläche
mit doppelter Silicon-Versiegelung
durchlaufende Hafte
Material: Aluminium 1,00 mm dick
Zuschnitt: 250 mm
2 mal gekantet

siehe Bl.- Nr: A-1.21 Detaile Sportraumanbau
Menge: 24,060 m

**02.01.0280 Traufenabschluss**
und statische Randaussteifung
Traufwinkel 40/20/2 pressblank
Material: Aluminium stranggepreßt
Traufendichtung ISO - KOMPRI - Band 150 kg/m²
Abmessung: 15/2-10 mm
Farbe: grau
Bördelfüller passend zur Bahn
Alu Bechernieten 5 x 12 mm
Rinneneinstand der Profiltafeln: 60 mm
Abbiegen der Bahnenden im Bereich
des Bodenbleches

siehe Detail Bl.-Nr: A-1.21 Detaile Sportraumanbau
Dachanschlüsse
Menge: 37,000 m

**02.01.0290 Blitzschutz - Anschluss an Ableitung**
Anschluss der als Fangeinrichtung nach VDE 0185-305-3
(DIN EN 62305-03) geltenden Aluminium-Dachdeckung an
die bauseits vorhandene, bis Oberkante Traufe geführte
Blitzschutz-Ableitung. Die Verbindung erfolgt mittels
nach VDE 0185-561-1 geprüften Anschlussklemmen.

Festlegung der Anzahl und Lage der Anschlussklemmen
erfolgt durch einen Fachplaner, bzw. durch die örtliche
Bauleitung.
Systemzugehörige Blitzschutzklemmen liefern und zur
Montage an Folgegewerk Blitzschutz-Fachfirma übergeben.
Menge: 10,000 St

**02.01.0300 Schneefangvorrichtung einfach**
in gefährdeten Bereichen wie Ein- und Ausgänge,
Zufahrten, Parkplätzen usw. zum Schutz von Personen und
Vermeidung von materiellen Schäden
(z. B. Rinnen und tieferliegenden Dachflächen)
Schneefanghalter pressblank

Empfehlung: 1 Stk pro Bördel
Schneestopper blank
10 Stück / m
Empfehlung: 1 Schneestopper pro Bodenblechabschnitt
neben den Sicken
als einfache Ausführung
Alu Schneefangrohr pressblank
Abmessung: Ø 32 x 2 mm
1,00 m/m auf den Bördeln durchdringungsfrei befestigt

Die genauen Mengen sind objektbezogen zu prüfen
Menge: 18,000 m

**02.01.0310 Dachtritt Standrost**
Trittrost incl. Halterung
für Bördelabstände von 520 mm bis 860 mm
Material: Aluminim blank
Abmessung: 860 x 250 mm
Laufstegbreite: 860 mm
mit Aluminium-Trittrosthalterung
zum Gefälleausgleich
geprüft und zertifiziert nach DIN EN 516
Menge: 1,000 St

**02.01.0320 Dachtritt Kurzrost**
Trittrost incl. Halterung
für Bördelabstände von 250 mm bis 460 mm
Material: Aluminim blank
Abmessung: 460 x 250 mm
Laufstegbreite: 460 mm
mit Aluminium-Trittrosthalterung
zum Gefälleausgleich
geprüft und zertifiziert nach DIN EN 516
Menge: 1,000 St

**02.01.0330 Endloslaufrost**
rechtwinklig zu den Profiltafeln
Alu-Endlos-Laufrost mit Steckverbindungen
Länge: 1500 mm
Breite: 250 mm
2,5 Stück Alu-Laufrosthalterungen pro Laufrost
zum Gefälleausgleich
auf den Bördeln durchdringungsfrei befestigt
Menge: 1,000 St

**02.01.0340 Einzelanschlagpunkt zur Absturzsicherung**
Bauaufsichtlich zugelassene Einzelanschlagpunkte zur
Sicherung von Personen gegen Absturz zur
durchdringungsfreien Befestigung auf zwei benachbarten
Bördeln der vor beschriebenen Dacheindeckung.
Gleichzeitige Nutzung von mind. 2 Personen muss
gewährleistet sein.
Statischer Nachweis der Weiterleitung der Kraft je
Klipp gem. Zulassung in die Unterkonstruktion.
Lieferung und Montage durch ein vom Hersteller oder
seinem Lizenznehmer autorisiertes und zertifiziertes
Unternehmen.
Montage auf bauaufsichtlich zugelassenen Systemklemmen.
Erstellung und Übergabe der Dokumentation und
Einweisung des verantwortlichen Nutzers in die
Bedienung und Handhabung des Absturzsicherungssystems.
Menge: 6,000 St

**02.01.0350 Stundenlohnarbeiten Fachkraft des Klempnerhandwerks**
Fachkraft des Klempnerhandwerks
Menge: 5,000 Std

**02.01.0360 Stundenlohnarbeiten Hilfskraft des Klempnerhandwerks**
Hilfskraft des Klempnerhandwerks
Menge: 5,000 Std

#### Titel 02.02 Dachklempnerarbeiten

**02.02.0010 Regenfallrohr Metall kreisförmig Gr.120 Titanzink D 0,7mm**
STLB-Bau 2025-10 022
Regenfallrohr DIN EN 612, kreisförmig, Nenngröße 120,
aus legiertem Zink DIN EN 988 (Titanzink), Dicke 0,7
mm, befestigen mit Rohrschellen, an Mauerwerk,
verputzt.
Menge: 28,000 m

**02.02.0020 Regenstandrohr Stahl verz D 2mm kreisförmig Gr.100 L 1m**
STLB-Bau 2022-10 022
Regenstandrohr aus verzinktem Stahl, Dicke 2 mm,
kreisförmig, Nenngröße 100, Länge 1 m, Befestigung mit
Rohrschelle an Mauerwerk, verputzt, einschl. Anschluss
an die erdverlegte Leitung.
Menge: 4,000 St

**02.02.0030 Hängedachrinne Stahl verz D 0,7mm Gr.333 halbrund Rinnenhalter verz.St**
STLB-Bau 2023-10 022
Hängedachrinne DIN EN 612, mit Gefälle, aus verzinktem
Stahl, Verzinkung 300 g/m2, Dicke 0,7 mm, Nenngröße 333
mm, halbrund, an Flachdachtraufe, befestigen mit
Rinnenhaltern aus feuerverzinktem Stahl,
Korrosionswiderstand Klasse A, Rinnenhalterabstand bis
500 mm, auf Stahl.
Menge: 63,000 m

**02.02.0040 Schneefanggitter Stahl verz H 200mm Trapezprofil Alu**
STLB-Bau 2025-10 020
Schneefanggitter mit Stützen, aus verzinktem Stahl,
Schneefanghöhe 200 mm, für Anordnung auf Sparren,
passend zur Deckung mit Trapezprofilen aus Aluminium,
Arbeitshöhe bis 3,5 m über der Standfläche des hierfür
erforderlichen Gerüsts, Gerüst wird beigestellt/ist
vorh..
Menge: 18,000 m

### Gewerk 03 Bestandshalle Dachsanierung

#### Titel 03.01 Baustelleneinrichtung

**03.01.0010 Schuttcontainer, sortierte Baurestmassen**
Schuttcontainer, sortierte Baurestmassen
Schuttcontainer für sortierte Baurestmassen
(z.B. Steine, Ziegel, Fliesen,
Beton, Putz, nicht schadstoffbelastet)
für die am Bau beteiligten Unternehmen
bereitstellen, einschl. Transport auf
die Deponien.
Deponiegebühr ist mit einzurechnen,
Containerinhalt: 7 m3
Grundvorhaltung: 1 Woche
Menge: 5,000 St

**03.01.0020 Schuttrohre am Gerüst außen anbringen**
Schuttrohre am Gerüst außen anbringen
Höhe bis 8 m
Für die benötigte Dauer der Arbeiten vorhalten und
anschließend wieder entfernen
Menge: 30,000 m

**03.01.0030 Mobilkran für Materialtransporte**
Mobilkran für Materialtransporte
inkl. Fahrer, Baustelleneinrichtung,
mit An- und Abfahrt, Auf- und Abbau, Vorhaltung,
Sicherung
Förderhöhe ca. 18 m
Menge: 3,000 d

#### Titel 03.02 Abbrucharbeiten

**03.02.0010 Entfernen des vorhandenen Laubschutzes aus vorhandenen Dachrinne**
Menge: 157,000 m

**03.02.0020 Rückbau der vorhandenen Zinkrinne und Entsorgung des Materials**
Menge: 157,000 m

**03.02.0030 Rückbau der vorhandenen Fallleitungen (Zink)**
Rückbau der vorhandenen Fallleitungen aus Zink DN 125
und Entsorgung des Materials
Menge: 59,000 m

**03.02.0040 Demontagde der vorhandenen Attikaverblechung und Entsorgung des Materi**
Demontage der vorhandenen Attikaverblechung und
Entsorgung des Materials
Menge: 80,000 m

**03.02.0050 Demontagde der vorhandenen Lüftungshauben der Grundleitungen und Entso**
Demontage der vorhandenen Lüftungshauben der
Grundleitungen und Entsorgung des Materials
Menge: 15,000 St

**03.02.0060 Demontage der vorhandenen Aufstiegesleiter**
Demontage der vorhandenen Aufstiegesleiter aus Stahl
und Einlagerung zur Wiedermontage
Menge: 1,000 St

**03.02.0070 Demontage der vorhandenen Kappleiste und Entsorgungd es Materials**
Demontage der vorhandenen Kappleiste und Entsorgung des
Materials
Menge: 132,500 m

**03.02.0080 Demontage der vorhandenen verzinkten Stahlprofile**
Demontage der vorhandenen verzinkten Stahlprofile im
Traufbereich, im Bestand durch Betondach gebohrt
einschließlich aller Zubehörteile
im Randbereich der Traufe

Abstand der Profile ca.1,0 m

und Entsorgung des Materials

Dachrandprofile entfernen und entsorgen
Deponiegebühr ist mit einzurechnen
Menge: 236,000 St

**03.02.0090 Rückbau eines 1m breiten Streifens bestehend aus Dämmung**
Rückbau eines 1m breiten Streifens bestehend aus
Dämmung Polysterolhartschaum,d= 16 cm und  Bitumenbahn
zweilagig
inkusive Randbohle, Rinnenhalter

Entsorgung des Materials
Menge: 195,000 m2

**03.02.0100 Abdichtung im Anschlußbereich entfernen und entsorgen**
Abdichtung im Anschlußbereich entfernen und entsorgen

lose Abdichtungen im An- und Abschlußbereich (Dachrand, Attika, Wand etc.) abschneiden, entfernen und abtransportieren.

Trennschnitt an Bitumenschweißbahn

Die Deponiegebühr ist einzurechnen.
Menge: 99,230 m

**03.02.0110 Demontage der vorhandenen Sauerkrautplatten**
Demontage der vorhandenen Dämmung aus Sauerkrautplatten
(Dicke ca. 2-3 cm) im Bereich des vorhandenen
Ringankers
(Traufe)

Abwicklungshöhe von 20 bis 70 cm
(siehe Schnitte)

Entsorgung des Materials
Deponiegebühr ist mit einzurechnen
Menge: 195,000 m

#### Titel 03.03 Betonsanierung

**03.03.0010 Glättung der vorhandenen Ringankeroberfläche**
Glättung der vorhandenen Ringankeroberfläche
zum Aufbringen neuer Mineralwolldämmplatten

Abwicklungshöhe : 20 - 70 cm je nach Sturzausbildung
Menge: 195,000 m

#### Titel 03.04 Regeneration der Dachfläche und Giebelma

*Hinweis*
Hinweis:

Bei der gesetzlich vorgeschriebenen Installation von
sicher nutzbaren Vorkehrungen zur Verhinderung eines
Absturzes auf Dächern ( vgl. BauO LSA, § 31, (9)
entsprechen gemäß DGUV 201-056 und DIN 4426 in der
Regel Absturzsicherungen über Seilsicherungssysteme und
Geländer dem Stand der Technik.

Dabei ist der Gebäudeeigentümer/-betreiber in der
Pflicht, dass sicher nutzbaren Vorkehrungen zur
Verhinderung eines Absturzes auf Dächern angebracht
sind.

**03.04.0010 Voruntersuchung**
Voruntersuchung des vorhandenen Bestandes als
Bestandsaufnahme, Zustandsfeststellung und bei
vorliegenden Schäden zur Ursachenermittlung in Bezug
auf die Ziele und die Art der geplanten Maßnahme in
Bezug auf den Abschnitt 5.3 der DIN 18531-4:2005-11.

Das Ergebnis ist unter Berücksichtigung des Abschnittes
5.4 der DIN 18531-4:2005-11 schriftlich zu
protokollieren und mit aussagekräftigen und
nachvollziehbaren Bildern zu versehen.

Vor Beginn der Arbeiten ist die vorhandene Situation in
Bezug auf das Protokoll dem Bauherren ausführlich zu
erläutern. Hierüber ist im Anschluss an die Erläuterung
das Protokoll seitens des Bauherren zu unterzeichnen.

Bei Bedarf sind nach der Erläuterung notwendige
Änderungen zu der nachfolgend beschriebenen Ausführung
dem Bauherren anzubieten.

Aus den Änderungen resultierende Mehr- oder
Minderkosten sind gesondert abzurechnen und nicht
Bestandteil dieses Angebotes.
Menge: 1,000 St

**03.04.0020 Absaugen stehendes Wasser**
Absaugen stehendes Wasser
Absaugen von stehendem Wasser
auf der Dachfläche.

Abrechnung auf Nachweis
Menge: 50,000 m2

**03.04.0030 Wellen und Blasen überarbeiten**
Wellen und Blasen überarbeiten
Wellen und Blasen überarbeiten
Die vorhandenen Abdichtung auf Lufteinschlüsse,
Blasen und Wellen überprüfen.
Diese Stellen aufschneiden, abstoßen
und fachgerecht überarbeiten.
Menge: 50,000 m2

**03.04.0040 vorhandenen Mauerwerksabdeckung Zinkblech demontieren**
Vorhandene Mauerabdeckung der Attika aus Zinkblech,
Abwicklung ca. 50 cm, inklusive Bohle
komplett demontieren, den anfallenden Schutt
heruntertransportieren, abfahren und entsorgen.
Menge: 81,660 m

**03.04.0050 vorhandenen Wandanschluss demontieren**
Vorhandenen Wandanschluss, mehrlagig, aus
Bitumenbahnen,

Dicke ca.50 cm,

Anschlusshöhe ca. 50 cm,

inkl. Anschlussprofilschiene komplett demontieren, den
anfallenden Schutt herunter transportieren, abfahren
und entsorgen.
Menge: 103,460 m

**03.04.0060 Reinigung der vorhandenen Bitumenbahn (Befreiung von vorhandenen Moos**
Reinigung der vorhandenen Bitumenbahn (Befreiung von
vorhandenen Moosablagerungen) und Entsorgung
Menge: 1668,360 m2

**03.04.0070 Dachfläche reinigen**
Bestandsdachfläche sorgfältig reinigen, losen Schmutz
abfegen,
den anfallenden Schutt heruntertransportieren, abfahren
und entsorgen.
Menge: 1668,360 m2

**03.04.0080 Vorhandene Dachfläche Blasen entfernen**
Bestandsabdichtung aus Bitumenbahnen wie folgt
behandeln:

Blasen ausschneiden, Verkrustungen und Wellen
abstoßen und die abgestoßenen Bereiche mit einer
Elastomerbitumenschweißbahn überschweißen.

Den anfallenden Schutt heruntertransportieren,
abfahren und entsorgen.
Menge: 1615,000 m2

**03.04.0090 Bitumenvoranstrich/Haftbrücke**
Untergrundbehandlung. Haftbrücke.
Bitumenvoranstrich, lösungsmittelhaltig,
liefern und im Streich- oder Rollverfahren satt deckend
auf den sauberen und trockenen Untergrund aufbringen.
Verbrauch:  ca. 0,35 l/m2

Der Voranstrich muss vor dem Aufbringen der nächsten
Lage vollständig abtrocknen.

Angebotenes Fabrikat:'...'
Menge: 1668,360 m2

**03.04.0100 Sanierungsbahn /Regenerationslage aufbringen**
Abdichtungsschicht, Regenerationslage.
Sanierungsbahn
Premium-Elastomerbitumen-Schweißbahn
gemäß DIN SPEC 20000-201 und DIN/TS 20000-202,
Anwendungstyp:  DO / BA, Typ T,
Eigenschaftsklasse:  E1,
Bahnentyp:  PYE-PV 300 S5,
oberseitig beschiefert, unterseitig mit einer
Schnellschweiß-Thermstreifen-Spezial- Kaschierung,
Einlage aus fadenverstärktem
Polyestervlies > 300 g/m2 mit zusätzlicher Längs- und
Quer- verstärkung,
Hauptfarbe:  basaltschwarz,
Länge:  5,0 m,
Breite:  1,0 m,
Dicke:  5,3 mm,
Brand von außen:  Broof(t1) im Systemaufbau nach
Herstellerangaben,
max. Zugkraft:  längs/quer 1300/1300 N/50 mm,
Dehnung:  längs/quer 60/60 %,
Kaltbiegeverhalten:  - 40ø C,
W?rmestandfestigkeit:  + 123ø C,
liefern und, stets in gleicher Anlegerichtung, mit
mind. 8 cm Längs- und 12 cm Quernaht
Überdeckung durch ganzflächiges Anflämmen
unterbrochen streifenweise aufschweißen.
Die Längs- und Quernähte vollflächig verschweißen.

Die Verwendung von streifenweise bzw. punktweise
verschweißten Oberlagsbahnen ist grundsätzlich mit dem
Bauherren gesondert
schriftlich zu vereinbaren, da hierbei von den Vorgaben
der Normen und Richtlinien, Oberlagen grundsätzlich
vollflächig aufzuschweißen, objektbezogen abgewichen
wird.

Angebotenes Fabrikat:'...'
Menge: 1668,360 m2

**03.04.0110 Zulage selbstklebende Elastomerbitumenbahn 1.Abdichtung**
Selbstklebende Elastomehrbitumenbahn
mit Dampfdruckausgleichsschicht als
selbstklebende 1. Abdichtungsbahn,
im Bereich von Attika und Dachdurchführungen,
beschichtet
fachgerecht verklebt:

Elastomerbitumen mit Doppelrand, und
Dampfdruckausgleichsschicht
selbstklebend ausgerüstet,
nach DIN EN 13707.

- DIN SPEC 20000-201: DU/E1 PYE KTG KSP 3
  DIN SPEC 20000-202: BA PYE KTG KSP 3
  DIN SPEC 20000-202: MSB-nQ PYE KTG KSP 3
- Dicke: 3 mm
- Trägereinlage: KTG
- Oberfläche: PE-Folie mit Schnitthilfe
  und Doppelrand
- Unterseite: Ablösefolie mit perforiertem
  Randstreifen, abziehbare Vent-Folienstreifen
- Maximale Zugkraft: l + q: >= 1000 N
- Dehnung: l + q: >= 2 %
- Kaltbiegeverhalten: <= -30 °C
- Wärmestandfestigkeit: >= +100 °C

liefern und gem. Herstellervorgaben
auf den Untergrund fachgerecht
aufkleben. Längsnaht und Kopfstoßbereich 8 - 10 cm breit, dicht
verkleben, Stöße versetzt anordnen.
Verlegehinweise sind zu beachten.
Die Verlegung erfolgt bei Temperaturen
ab 10 °C.

Angebotenes Fabrikat: '...'
Menge: 1668,360 m2

**03.04.0120 Zulage Schweißarbeiten an Kehlenbahnen**
Zulage Schweißarbeiten an Kehlenbahnen

Zulageposition für zusätzliche Zuschnittarbeiten und
Schweißarbeiten an Top-Polymerbitumen-Regenerationsbahn
im Bereich der Kehlenbahnen sowie Entsorgung der
Bitumenabschnitte
Menge: 133,000 m

**03.04.0130 Zulage Abdichtung Sekuranten**
Zulage Abdichtung Sekuranten

vorhandene Sekuranten mit systemgerechter
Dichtmanschette mit Bitumenflansch und Schrumpfschlauch
zusätzlich eindichten
Anschlagspunkt d=16 cm

Lieferung und Montage
Menge: 32,000 St

**03.04.0140 Zulage Abdichtung Blitzschutzfahnen**
Zulage Abdichtung Blitzschutzfahnen

vorhandene Blitzschutzfahnen im Bereich der Attika mit
systemgerechter Dichtmanschette mit Bitumenflansch und
Schrumpfschlauch zusätzlich eindichten

für 10 cm Blitzschutzfahne

Lieferung und Montage
Menge: 10,000 St

**03.04.0150 Zulage Abdichtung Dachgullys und Sanitärlüfter**
Zulage Abdichtung Dachgullys und Sanitärlüfter

Zusätzliche Schweißarbeiten zur Abdichtung von
vorhandenen Dachgullys und Sanitärlüftern
Menge: 10,000 St

**03.04.0160 Fixierung Dachhaut im vertikalen Bereich Attika**
Fixierung Dachhaut im vertikalen Bereich Attika

Einschweißen der vertikalen Attikafläche sowie
Fixierung der selbstklebenden Elastomerbitumenbahn
(1.Abdichtung) und Top-Ploymerbitumen-Regenerationsbahn
im Flachdachabschlussprofil

inkl. Materialzulage
Menge: 54,080 m2

**03.04.0170 Auffütterung der Attika mit Elastomerbitumen**
Auffütterung der Attika mit Elastomerbitumen

Lieferung und Montage einer 2-lagigen Abdichtung aus
Kaltselbstklebender Elastomerbitumenbahn auf
vorhandener OSB-Platte, in Nahtüberdeckung vernagelt

Angebotenes Fabrikat: '...'
Menge: 95,080 m

**03.04.0180 Abschluss handwerklich vorgefertigt Mauerabdeckungsprofil Alu D 0,7mm**
STLB-Bau 2025-10 022
Abschluss, handwerklich vorgefertigt, zum
Mauerabdeckungsprofil, aus Aluminium, Dicke 0,7 mm,
Länge '1000' mm.
Menge: 95,080 m

**03.04.0190 Lieferung Holzbohle 5x20 cm, Fichte besäumt, imprägniert**
Lieferung Holzbohle 5 x 50 cm, Fichte besäumt,
imprägniert
und montieren
Menge: 95,080 m

**03.04.0200 Attika-Anschluss, gedämmt, starr**
Attika-Anschluss, wärmegedämmt, starr,
Abwicklung  i. M.50 +68,5 cm  (h + b), wie folgt
herstellen:

Haftbrücke auf Attikafläche und Oberlagsbahn im
Anschlussbereich mit zu lieferndem Bitumenvoranstrich
V50 herstellen.

 Hohlkehle/Abschrägung am Übergang zur aufgehenden
Attika herstellen.

 Dampfsperre bis Aussenkante Attika führen und
vollflächig aufschweißen/aufkleben.

Wärmedämmplatte, Typ: EPS 035 DAA dh (>150 kPa)
Dicke:  160 mm,
Höhe:  500 mm,
liefern und mit  PU-Dämmstoffkleber
senkrecht an der Attika verlegen und zusätzlich
mechanisch befestigen.

Dämmstoffkeil aus EPS, 6 x 6 cm, liefern, verlegen
und mit einem Schleppstreifen aus V13  abdecken.

Wärmedämmplatte, Typ: XPS 035 DUK dh (>150 kPa),
Dicke:  160 mm,
Breite:  685 mm,

liefern und mit  PU-Dämmstoffkleber
waagerecht auf der Attika verlegen und ggf. zusätzlich
mechanisch befestigen.

Wasserfest verleimte Holzwerkstoffplatte,
einseitig zur Dachfläche abgeschrägt,
Dicke:  27 mm,
Breite:  685 mm,
liefern und mechanisch gem. DIN EN 1991 auf der
XPS-Dämmung (Attikakrone) montieren.

Elastomerbitumenschweißbahn, Zuschnitt 100 cm,
liefern, auf die erste Lage der Flächenabdichtung,
über den Keil und die Senkrechte bis 5 cm über
Außenkante Attika unter Abziehen der Schutzfolie und
vollflächiger thermischer Aktivierung
mit einem geeigneten Brenner vollflächig
verschweißt/aufgeklebt
verlegen und außen stirnseitig mechanisch befestigen.

Premium Elastomerbitumenschweißbahn, basaltschwarz
beschiefert,
Zuschnitt 100 cm,
liefern und im Lagenrückversatz auf die oberste Lage
der Flächenabdichtung und vorstehenden Zuschnitt bis
Vorderkante Attika vollflächig verschweißt verlegen.

Ang.Fabrikat:'...'
Menge: 95,080 m

**03.04.0210 Alu-Mauerabdeckung**
Aluminium-Mauerabdeckung, 6-fach gekantet,
Abdeckblech-Dicke:  1,5 / 2,0 / 2,5 mm,
äußere Abkantung:  200 mm,
waagerechte Breite:  685 mm,
hintere Abkantung:  150 mm,
Gesamtabwicklung:  ca.1035 mm,
Oberflächen-Ausführung:  alu natur /
kunststoffbeschichtet,
RAL-Ton nach Wahl des AG /
technisch farblos eloxiert nach E6/EV1,

angebotenes  Fabrikat:'...'.

einschließlich Haltern, Verbindern und allem
erforderlichen Befestigungsmaterial,
komplett liefern und nach Herstellervorgaben höhen- und
fluchtgerecht montieren.
Menge: 95,080 m

#### Titel 03.05 Traufbereich neu ausbilden

**03.05.0010 Wiederherstellen des entfernten 1m breiten Streifens**
Wiederherstellen des Entfernten 1 m breiten Streifens
der Dämmung (Polysterolhartschaum )auf der vorhandenen
Dachfläche mit Wärmedämmung WLG 035, d=16 cm

Angebotens Fabrikat:'...'

inklusive: Voranstrich, Dampfsperre, Dachdämmung d=16
cm, zweilagige Sanierbahn über die neue Dämmung
einziehen
inklusive Halterung für Dachrinne und Traufbohle
Menge: 195,000 m

**03.05.0020 Attikablech oder Eternitplatte, senkrecht an vorhandene Stahlkonstrukt**
Attikablech oder Faserzementplatte, senkrecht an
vorhandene Stahlkonstruktion Befestigen

Höhe: ca. 50 cm
Farbe nach Wahl des AG

liefern und einbauen
Menge: 179,500 m

#### Titel 03.06 Dachklempnerarbeiten Bestandshalle

**03.06.0010 Regenfallrohr Metall kreisförmig Gr.120 Titanzink D 0,7mm**
STLB-Bau 2025-10 022
Regenfallrohr DIN EN 612, kreisförmig, Nenngröße 120,
aus legiertem Zink DIN EN 988 (Titanzink), Dicke 0,7
mm, befestigen mit Rohrschellen, an Mauerwerk,
verputzt.
Menge: 70,000 m

**03.06.0020 Regenstandrohr Stahl verz D 2mm kreisförmig Gr.100 L 1m**
STLB-Bau 2022-10 022
Regenstandrohr aus verzinktem Stahl, Dicke 2 mm,
kreisförmig, Nenngröße 100, Länge 1 m, Befestigung mit
Rohrschelle an Mauerwerk, verputzt, einschl. Anschluss
an die erdverlegte Leitung.
Menge: 14,000 St

**03.06.0030 Hängedachrinne Stahl verz D 0,7mm Gr.333 kastenförmig Rinnenhalter Sta**
STLB-Bau 2025-10 022
Hängedachrinne DIN EN 612, mit Gefälle, aus verzinktem
Stahl, Verzinkung 300 g/m2, Dicke 0,7 mm, Nenngröße 333
mm, kastenförmig, an Flachdachtraufe, befestigen mit
Rinnenhaltern aus feuerverzinktem Stahl,
Korrosionswiderstand Klasse A, Rinnenhalterabstand bis
500 mm, auf Traufbohle.
Menge: 156,000 m

**03.06.0040 Schneefanggitter Stahl verz H 200mm**
Schneefanggitter mit Stützen, aus verzinktem Stahl,
Schneefanghöhe 200 mm, passend zur Deckung mit
Sanierungsbahn, Arbeitshöhe bis 3,5 m über der
Standfläche des hierfür erforderlichen Gerüsts.
Menge: 4,000 m

#### Titel 03.07 Sekuranten/Absturzsicherung

**03.07.0010 Absturzsicherung**
Platzhalterposition
Absturzsicherung mindestens Austattungsklasse 2 nach
DGUV Information 201-056,
z.B. als permanentes, überfahrbares
Seilsicherungssystem,
komplett liefern, montieren und an den
Dachabdichtungsaufbau anschließen.
Inkl. Montagedokumentation.
Menge: 32,000 St

**03.07.0020 Jährliche Wartung der Absturzsicherung**
Jährliche Wartung der Anschlageinrichtungen, durch
einen Sachkundigen gem. DGUV-Grundsatz 312-906,
einschl. An- und Abfahrt und Protokoll,
pauschal für 1 Jahr.
Eventuelle Reparaturen, sowie zusätzliche Anfahrten
werden gesondert verrechnet.
Menge: 49,000 St

#### Titel 03.08 Aufstiegsleiter Dach aus Stahl

**03.08.0010 Anbringen einer Dachaufstiegsleiter aus Stahl, verzinkt**
Anbringen einer Dachaufstiegsleiter aus Stahl, verzinkt
an Bestandsgiebel anbringen

Stufenanzahl: ca. 12 Stuck
aus Rundrohr

Länge ca. 4,0 m mit Rückenbügel zur Absturzsicherung
entsprechend Vorschriften BG

Befestigungsuntergrund; Mauerwerk mit WDVS-System ,d=16
cm
Menge: 1,000 St

USt %: 19,00
